# T.C2. betNR Tunnel Eching + Etterschlag
Angebotsaufforderung (GAEB DA XML 3.2, DA83)
Projekt: A-01880-00
Währung: EUR
Ausführungsbeginn: 03.08.2026
Ausführungsende: 05.08.2030
Auftraggeber: Autobahn GmbH des Bundes, Niederlassung Südbayern (München), Autobahn GmbH-NL BY-S, Seidlstr.7-11, 80335 München, Seidlstraße 7-11, 80335 München, Telefon 089 54552-0
Erstellt mit: GXML Toolbox V3.3 R20230829, iTWO_64 V25.0.650, 08.05.2026

## A0188000002 VBA Ingenieurleistungen LPH 5, 6, 8, 9
Datum: 08.05.2026
WaGr: 99_99_02

### Abschnitt 01 LPH 5, 6, 8, 9 Grundleistungen

#### Unterabschnitt 01.01 Berechnungshonorar Grundeistungen

**01.01.0001 Lph 5 Honorar Grundleistungen Verkehrsanlagen**
*** Pauschalposition
Leistungsphase 5 Berechnungshonorar Grundleistungen Verkehrsanlagen gem. Leistungsbeschreibung
Menge: 1,000 Psch

**01.01.0002 Mehrung bzw. Minderung zu Lph 5**
*** Pauschalposition
Minderung bzw. Erhöhung zu Lph 5 gem. Leistungsbeschreibung
Menge: 1,000 Psch

**01.01.0003 Lph 6 Honorar Grundleistungen Verkehrsanlagen**
*** Pauschalposition
Leistungsphase 6 Berechnungshonorar Grundleistungen Verkehrsanlagen gem. Leistungsbeschreibung
Menge: 1,000 Psch

**01.01.0004 Mehrung bzw. Minderung zu Lph 6**
*** Pauschalposition
Minderung bzw. Erhöhung zu Lph 6 gem. Leistungsbeschreibung
Menge: 1,000 Psch

**01.01.0005 Lph 8 Honorar Grundleistungen Verkehrsanlagen**
*** Pauschalposition
Leistungsphase 8 Berechnungshonorar Grundleistungen Verkehrsanlagen gem. Leistungsbeschreibung
Menge: 1,000 Psch

**01.01.0006 Mehrung bzw. Minderung zu Lph 8**
*** Pauschalposition
Minderung bzw. Erhöhung zu Lph 8 gem. Leistungsbeschreibung
Menge: 1,000 Psch

**01.01.0007 Lph 9 Honorar Grundleistungen Verkehrsanlagen**
*** Pauschalposition
Leistungsphase 9 Berechnungshonorar Grundleistungen Verkehrsanlagen gem. Leistungsbeschreibung
Menge: 1,000 Psch

**01.01.0008 Mehrung bzw. Minderung zu Lph 9**
*** Pauschalposition
Minderung bzw. Erhöhung zu Lph 9 gem. Leistungsbeschreibung
Menge: 1,000 Psch

### Abschnitt 02 LPH 5, 6, 8, 9 besondere Leistungen

#### Unterabschnitt 02.01 Freies Honorar bes. Leistungen

**02.01.0001 Lph 5 feies Honorar bes. Leistungen Verkehrsanlagen**
*** Pauschalposition
Leistungsphase 5 Freies Honorar Besondere Leistungen Verkehrsanlagen gem. Leistungsbeschreibung. Die Leistungen für die Anpassung der UZ und der VBZ sind gesondert anzubieten.
Menge: 1,000 Psch

**02.01.0002 Lph 6 feies Honorar bes. Leistungen Verkehrsanlagen**
*** Pauschalposition
Leistungsphase 6 Freies Honorar Besondere Leistungen Verkehrsanlagen gem. Leistungsbeschreibung. Die Leistungen für die Anpassung der UZ und der VBZ sind gesondert anzubieten
Menge: 1,000 Psch

**02.01.0003 Lph 8 feies Honorar bes. Leistungen Verkehrsanlagen**
*** Pauschalposition
Leistungsphase 8 Freies Honorar Besondere Leistungen Verkehrsanlagen gem. Leistungsbeschreibung. Die Leistungen für die Anpassung der UZ und der VBZ sind gesondert anzubieten
Menge: 1,000 Psch

**02.01.0004 Lph 9 feies Honorar bes. Leistungen Verkehrsanlagen**
*** Pauschalposition
Leistungsphase 9 Freies Honorar Besondere Leistungen Verkehrsanlagen gem. Leistungsbeschreibung. Die Leistungen für die Anpassung der UZ und der VBZ sind gesondert anzubieten
Menge: 1,000 Psch

#### Unterabschnitt 02.02 Freies Honorar bes. Leistungen Kostenaktualisierung

**02.02.0001 Freies Honorar bes. Leistungen Kostenaktualisierung**
*** Pauschalposition
Freies Honorar bes. Leistungen Kostenaktualisierung gem. Leistungsbeschreibung
Menge: 1,000 Psch

### Abschnitt 03 Unterzentrale u. Verkehrs- + Betriebszentrale

#### Unterabschnitt 03.01 Bes. Leistungen Anpassung UZ und VBZ

**03.01.0001 Lph 6 Vergabeunterlagen**
*** Pauschalposition
Leistungsphase 6 gem. Leistungsbeschreibung
Menge: 1,000 Psch

**03.01.0002 Lph 8 Bauüberwachung**
*** Pauschalposition
Leistungsphase 8 gem. Leistungsbeschreibung
Menge: 1,000 Psch

**03.01.0003 Lph 9 Objektbetreuung**
*** Pauschalposition
Leistungsphase 9 im Rahmen der Verjährungsfrist gem. Leistungsbeschreibung
Menge: 1,000 Psch

### Abschnitt 04 Nebenkosten

#### Unterabschnitt 04.01 Nebenkosten

**04.01.0001 Nebenkosten**
*** Pauschalposition
Die Nebenkosten werden pauschal erstattet mit einem  v.H. -Satz des Honorars.
Einzutragen ist die Pauschalsumme.
Menge: 1,000 Psch
